# Ern. Fallleitung Wagenschwend
Angebotsaufforderung (GAEB DA XML 3.3, DA83)
Währung: EUR
Erstellt mit: CaliforniaX by G&W Software AG, CaliforniaX V25.2.07, 15.04.2026

## Zusätzlicher Text
Leistungsverzeichnis

Projekt/ Baumaßnahme:  Erneuerung Fallleitung Wagenschwend

Ausführungszeitraum:  Anfang Juli 2026 - Ende Oktober 2026

Ort:  Gemeinde Limbach; Ortsteil Wagenschwend

Angebot für:  Tiefbauleistungen und Rohrverlegung

Ansprechpartner Technik:

Maurice Matthé
Tel: 06281/ 535 177
Mail: m.matthe@stadtwerke-buchen.de

Ansprechpartner Leistungsverzeichnis:

Jan Thomas
Tel: 06281/ 535 147
Mail: thomas@stadtwerke-buchen.de

## Baubeschreibung
Baumaßnahme:
Erneuerung Fallleitung Wagenschwend

Wichtig für die ausführende Baufirma!

Baubeschreibung

Die Fallleitung vom Hochbehälter Wagenschwend in die Ortslage ist in die Jahre gekommen und soll erneuert werden.Die neuen Leitung verläuft auf einer anderen Trasse um mehrheitlich auf öffentlichen Grund zu verlaufen und soll an einem anderen Punkt an das Ortsnetz angeschlossen werden um dieses zu versorgen.
Zusätzlich soll durch die Erneuerung die Löschwasserversorgung verbessert  werden.

Die Maßnahme teilt sich in 3 unterschiedliche Ausbaubereiche.
Bereich 1 vom Hochbehälter bis zur Landstraße L524. Hier wird die neue Leitung am Waldrand parallel zur Leitung der Bodenseewasserversorgung verlegt. Die Leitung ist mit gleichmäßigem Gefälle zu verlegen. Grabentiefen können variieren.
Bereich 2 Spülbohrung unter der L524
Bereich 3 Leitungsverlegung auf freiem Feld in örtlich einzumessenden Weggrundstücken.
Entlang der geplanten Trasse wird größtenteils ein Arbeitsraum von 12 m Breite vorhanden sein. Dennoch muss eventuell aufgrund der Platzverhältnisse teilweise über Kopf gearbeitet werden.

Die Verlegung erfolgt in offener Bauweise. Es werden DN 200 FZM GGG Rohre verlegt. Der Anstehende Boden ist seitlich zu lagern aufzubereiten und wieder in den Graben einzubauen.

Die Leitungslänge beträgt insgesamt 810 m darin enthalten ist die Spühlbohrung mit 36,00 m.

Die Tiefbauarbeiten und Rohrverlegung sind in einem Zeitraum von

Anfang Juli 2026 bis Ende Oktober 2026

auszuführen und fertig zu stellen.

Allgemein

Die Örtlichkeiten sind vor der Abgabe des Angebotes einzusehen.
Der Auftragnehmer hat nach Auftragserteilung die notwendigen Genehmigung bei den Verkehrsbehörden unverzüglich einzuholen.

## Besondere Vertragsbedingungen
1. Besondere Vertragsbedingungen

1.1. Allgemeines

Die Arbeiten werden öffentlich ausgeschrieben.

Der Bewerber ist verpflichtet, sich vor Abgabe des Angebotes über die örtlichen Verhältnisse (Grundwasser, Untergrund, Absprießung des Rohrgrabens, etc.) zu unterrichten. Vor allem hat der Bewerber eine genaue Besichtigung der Baustelle vorzunehmen. Mit der Abgabe des Angebotes erkennt der Bewerber an, dass er über die Ortsverhältnisse, die Beschaffenheit des Bodens, die Lage der Baustelle und die Wasserverhältnisse genauestens unterrichtet ist und diese bei der Angebotsabgabe berücksichtigt hat.

Die Einheitspreise des Angebotes umfassen, wenn im Leistungsverzeichnis nicht anders vermerkt, die Lieferung und den Einbau aller benötigten Baustoffe. Sämtliche Mineralstoffe und bituminöser Materialverbrauch ist bei der entsprechenden Position nachzuweisen. Die ausführende Firma ist verpflichtet, die Abrechnung in dreifacher Fertigung vorzulegen.

Es wird vom Auftraggeber verlangt, dass ein fachkundiger Schachtmeister oder Hilfspolier auf der Baustelle eingesetzt wird und bis zum Abschluss der Bauarbeiten dort bleibt.

Sämtliche vorhandenen Grenzsteine sowie Vermessungspunkte sind vom Unternehmer zu sichern. Für verlorene Grenzpunkte haftet der Auftragnehmer.

Subunternehmer können nur mit Zustimmung des Auftraggebers eingesetzt werden.

Baubeginn, Unterbrechungen und Fertigstellung sind grundsätzlich anzuzeigen.

Da die Straße während der Bauzeit nicht oder nur kurzfristig gesperrt werden kann, ist mit Behinderung zu rechnen. Der Anliegerverkehr sowie die Zufahrtsmöglichkeit nach Arbeitsende bzw. am Wochenende ist weitgehend zu gewährleisten. Bei länger andauernden Behinderungen sind die Anlieger zu benachrichtigen.

Im übrigen haftet der Auftragnehmer für alle Beschädigungen an Versorgungsleitungen sowie an Privatbauten, die auf die Bauarbeiten zurückzuführen sind, grundsätzlich alleine. Der Auftragnehmer haftet für jeden Unfall, der sich bei der Ausführung der Arbeiten ereignen sollte.

1.2 Arbeitsumfang

Bei eventuell anfallenden Über-, Nacht-, Sonntags- und Feiertagsstunden werden die Zuschläge nach Stundenlohnzettel abgerechnet. Stundenlohnarbeiten müssen ausdrücklich von der Bauleitung angeordnet werden und sind nach dem gültigen Tarif zu kalkulieren.
Derartige Arbeiten sind täglich durch besondere Nachweise zu belegen und vom Auftraggeber oder dessen Vertreter zu bestätigen, andernfalls werden sie nicht anerkannt.
Nachfolgend ist der Umfang der Lieferungen und Leistungen erläutert. Sind Lieferungen und Leistungen, die über den Umfang der Liste hinausgehen, erforderlich, so ist vor Baubeginn bei der auftragvergebenden Stelle ein Antrag (Angebot) auf Vergütung zu stellen.

1.3 Arbeitsausführung

Die Art der Arbeitsausführung bleibt - soweit keine andersweitigen Festlegungen getroffen wurden - dem Auftragnehmer überlassen.

Bei der Arbeitsausführung sind u. a. - in der jeweils gültigen Fassung - zu beachten:

- VOB  Teil B und C, neuste Ausgabe

- VDE-Bestimmungen

- Unfallverhütungsvorschriften

- Einschlägige DIN-Normen

- Zusätzliche Technische Vertragsbedingungen und Richtlinien für Aufgrabungen
  in Verkehrsflächen (ZTVA-StB89)

- Merkblatt über Baumstandorte und unterirdische Ver- und Entsorgungsanlagen,
  Ausgabe 1989

- Richtlinien und technische Anweisungen der Badenwerk AG

- Zusätzliche Technische Vorschriften der Deutschen Bundespost für
  Bauleistungen am Fernmeldeleitungsnetz (ZTV-FLN)
    •  Teil 11:  Auslegen von Erdkabeln, Abschnitt 8
    •  Teil 12:  Bauen, Instandhalten u. Abbrechen von Kabelkanälen, Abschnitt 3

- Kabelmerkblatt der Deutschen Bundesbahn (863612) und der Deutschen
  Bundespost

- RSA-Bestimmungen

- VDEW-Kabelhandbuch

- Absperrmaßnahmen, Beleuchtung und Beschilderung nach der STVO

Die von den einzelnen Behörden aufgestellten und vom Auftraggeber anerkannten Bedingungen sind vom Auftragnehmer einzuhalten.
Bei Maßnahmen zum Schutz fremder Anlagen sind grundsätzlich die Weisungen und Anordnungen der Eigentümer zu beachten und mit dem Auftraggeber abzustimmen. Aufgehängte oder abgestützte Leitungen dürfen weder betreten noch belastet werden.

Die für die Ausführung notwendigen Unterlagen werden dem Auftragnehmer vor Baubeginn übergeben. Der Baubeginn ist vom Auftragnehmer jeweils den zuständigen Behörden rechtzeitig anzuzeigen.

Vor dem Baubeginn ist die Einweisung und Begehung der Trasse erforderlich. Die Arbeiten dürfen erst begonnen werden, wenn alle Genehmigungen der Behörden und Eigentümer vorliegen.

1.4 Gewährleistung

Die Gewährleistung besteht in der einwandfreien und setzungsfreien Wiederherstellung des Leitungsgrabens. Überschüssiges Material muss an Fehlstellen herangeschafft werden oder zur freien Verfügung des Auftragnehmers abtransportiert werden. Bituminöse Oberflächen müssen mit einem Schneidgerät durchsägt werden. Der spätere Übergang zum Neueinbau muss mit einem Tokband verschmolzen werden. Alle Oberflächenwiederherstellungen müssen eine 100%ige nesterfreie Oberfläche aufweisen. Hydranten und andere Schachtabdeckungen müssen angepasst werden.

1.5 Bauleistungen

Der Auftragnehmer hat, wenn nichts anders im Auftragsschreiben ausdrücklich bestimmt ist, alle erforderlichen Tiefbau- und eventuelle Rohrverlegearbeiten und die damit in Verbindung stehenden Leistungen zu erbringen.
Der AN hat sich bereits als Bieter durch eine eingehende Information der örtlichen Verhältnisse und der beim AG vorliegenden Pläne über die auszuführenden Arbeiten genauestens in Kenntnis zu setzen. Die sich daraus ergebenden Folgerungen sind im Angebot zu berücksichtigen. Der AN verzichtet auf die Einrede, die Verhältnisse nicht genau gekannt zu haben.
Zur Wahrung einheitlicher Ausschreibungsunterlagen darf am Text des Leistungsverzeichnis nichts geändert werden.

Der AN ist insbesondere verpflichtet,

- sich vor Beginn der Arbeiten nach Rücksprache mit dem AG  und den zuständigen Sparten durch Begehung über die örtlichen Gegebenheiten, vor allem Straßenbelag, Tiefbauten wie Stromversorgung, Telekom, Kanal, usw. und ähnliches zu informieren und die Sicherung bereits vorhandener Ver- und Entsorgungsleitungen, Nachrichtenkabel, usw. zu bewirken.

- die Trasse im Einvernehmen mit dem AG festzulegen.

- die für die Bauausführung erforderlichen Anordnungen und Genehmigungen bei den Verkehrsbehörden einzuholen und zu befolgen, sowie die Übernahme der Gebühren zu tragen.

- vor Beginn der Bauarbeiten die von der Leitungsverlegung betroffenen  Grundstückseigentümer und Pächter in Abstimmung mit dem AG rechtzeitig zu verständigen.

- die Sicherheits- und Schutzmaßnahmen nach den Unfallverhütungsvorschriften einzuhalten.

- die ordnungsgemäße und ausreichende Sicherung der Baustelle durchgängig zu gewährleisten, einschließlich der ggf. erforderlichen Ampelanlagen.

- mit dem Baufortschritt, die zurückliegende Trasse und freigelegte Ver- und Entsorgungsleitungen in geeigneten Abschnitten regelmäßig in den ursprünglichen Zustand zurückzuführen.

- Überfahrten über den Rohrgraben für den öffentlichen Straßenverkehr und für Anlieger herzustellen und wieder abzubauen, die Fuß- und Fahrwege, die Eingänge zu Gebäuden sowie Wasserläufe offen zuhalten.

- vor Beginn der Bauarbeiten den Zustand von Gehwegen, Straßen, Mauern, Gebäuden, Anpflanzungen, usw. entlang der Trasse festzustellen, sowie kritische Punkte zu protokollieren.

- die Baustelle vor Tagwasser zu sichern.

- bei Bedarf Maßnahmen zur offenen Wasserhaltung (z. B: Pumpensumpf) durchzuführen.

- vorgefundenen Sondermüll dem AG vor der Entsorgung anzeigen. (Deponiegebühren für kontaminiertes Erdreich, dass als Sondermüll entsorgt werden muss, werden gegen Vorlage der Originalbelege erstattet)

- die Grabenstrecke und Lagerplätze zu reinigen.

- Bauabzäunungen zum Zweck der Bauausführung zu beseitigen, sowie im Anschluss ordnungsgemäß wiederherzustellen.

- für die Einrichtung eines Baulagers und für die ordnungsgemäße Lagerung des Materials Sorge zu tragen.

- Der Auftragnehmer hat bei der Abholung des Material (Rohre, Armaturen, usw.), von dem Lagerplatz der Stadtwerke Buchen oder des Lieferanten T+E die Wareneingangskontrolle durchzuführen und dieses in seinen Verantwortungsbereich zu übernehmen. Die unterschiedlich anerkannten Lieferscheine hat er an den Verantwortlichen der Stadtwerke zu übergeben.

- für das Material vom Zeitpunkt der Übernahme bis zum Einbau bzw. der Rückgabe des übriggebliebenen Materials zu haften.

- über das eingebaute Material einen Nachweis zu führen. In Abstimmung mit dem AG sind Restbestände nach Abschluss der Bauarbeiten zurückzugeben.

- alle Materialtransporte vom Lagerplatz zur Baustelle und zurück durchzuführen.

- die Anforderung der Materialien in Abstimmung mit der Bauaufsicht beim Auftraggeber zu tätigen.

- Grabenverfüllung erst nach Absprache mit der Bauleitung bzw. wenn das Einmaß der Versorgungsleitungen erfolgt ist, durchzuführen.

- Grenzsteine und Festpunkte nur mit Zustimmung des AG zu entfernen.

Bei Oberflächenarbeiten können Grenzsteine in den Bereich von Reststreifen fallen, die gemäß ZTVA zu entfernen sind. In diesem Falle übernimmt der AG  die Kosten für die Wiederherstellung der Grenzpunkte. Dies gilt auch, wenn bei Gehwegen mit bituminösen Oberflächen und einer Breite bis zu 1,20 m die gesamte Oberfläche wieder hergestellt wird.

Treten bei der Arbeitsausführung unvorhergesehene Hindernisse, z.B. fremde Versorgungsleitungen, Kanäle, Drainagen, Bauwerksreste, usw. auf, so hat der AN die Pflicht, dies dem AG sofort anzuzeigen, damit  eine Entscheidung getroffen werden kann, wie diese Hindernisse gesichert  oder, -wenn notwendig – beseitigt werden können.

Bedingungen, die von den jeweiligen Eigentümern der Hindernisse gestellt werden, müssen grundsätzlich beachtet werden. Eventuell erforderliche Maßnahmen sind mit dem AG abzustimmen.

Die Arbeiten sind so auszuführen, dass die Anwohner nicht beeinträchtigt werden bzw. die Beeinträchtigung auf ein Minimum beschränkt bleibt.

Alle vorgenannten Tätigkeiten sind in die Festpreise einzukalkulieren.

Material für den Rohrbau werden ausschließlich vom AG gestellt.
Abhanden gekommenes Material muss der AN nach den Materialeinheitspreisen an den AG bezahlen.

1.6 Aufmaß/ Maßermittlung

Die vom AN fertiggestellten Leistungen mit den dazugehörigen Lieferungen werden nach der Fertigstellung der Arbeiten von den Vertragsparteien in einem gemeinsam zu unterzeichnenden  Aufmassprotokoll hinsichtlich ihres Volumens festgestellt.
Bei größeren Baumaßnahmen sind entsprechend dem Baufortgang Zwischenprotokolle zu erstellen.
Materialnachweise sind zu führen, damit eingebautes Material gemäß Materialschein mit den Vorgaben des AG verglichen werden können. (s. beiliegende Umrechnungsfaktortabelle für Materialien 1.7)
Rechnungen werden nur anerkannt, wenn das Aufmaß sowie Rapportzettel und  Lieferscheine von einem Mitarbeiter des AG unmittelbar nach Auftragserfüllung unterschrieben worden sind. Aufmasse werden nur im Beisein eines  Mitarbeiters  des AG erstellt.

1.7 Sicherheit und Gesundheitsschutz

Der Auftragnehmer übernimmt die Sicherheitskoordination nach §3 der Baustellen-
Verordnung.

## Besondere Vertragsbedingungen Rohrverlegung
Besondere Vertragsbedingungen

1.  Rohrverlegung für Wasserversorgungsleitungen

1.1 Allgemeine Vorbemerkungen

- Die Verdingungsordnung für Bauleistungen (VOB), neueste Ausgabe

- Lieferwerks- und Zulassungsvorschriften

- Die zusätzlichen technischen Vorschriften für Arbeiten in der Wasserwirtschaft (ZTV-WA)

- Die DVGW-und DIN- Arbeitsblätter, insbesondere W 291, W 404, W 346, GW 4, GW 14, GW 15, DIN 3221, DIN 30674

- Außerdem sind die DVGW-Bescheinigungen für den Rohrleitungsbau beizufügen (GW 301). Falls beabsichtigt ist, Teilleistungen an den Subunternehmer weiterzugeben, so sind diese zu benennen und die oben aufgeführten Nachweise ebenfalls vorzulegen (nur mit Einverständnis des Auftraggebers)

- Die Anweisung zum Schutz unterirdischer Fernmeldeanlagen der Deutschen Bundespost (Kabelschutzanweisung)

- Die Vorschriften und Bestimmungen der Berufsgenossenschaften

- Die Verarbeitungs- und Montagevorschriften der Materialhersteller sowie die Rohrverlegungsrichtlinien DIN 19630 sind zu beachten

- Die Richtlinien für Wasserrohrleitungen
  DIN 28600
  DIN 28610

- Die Prüfzeugnisse der eingesetzten PE-HD Schweißer müssen vor Arbeitsbeginn der Bauaufsicht des Auftraggebers vorgelegt werden ( Richtlinien nach GW 330 und GW 331)

- Prüfung von Handschweißern für das Schweißen von Stahl DIN 8560

- Die Bauarbeiten sind entsprechend VOB, Teil C, auszuführen.

- Alle Materialien, auch Kleinteile, werden vom Auftraggeber gestellt.

- Die im Leistungsverzeichnis angegebenen Mengen sind geschätzt. Die Preise behalten auch bei Mehrungen und Minderungen dieser geschätzten Mengen bzw. bei Nichtausführung von Positionen ihre Gültigkeit. § 2 Abs. 3 der VOB, Teil B, wird außer Kraft gesetzt.

- Eine Lohn- und Materialgleitklausel wird  n i c h t  vereinbart, d. h. die angegebenen Einheitspreise behalten auch bei etwaigen Lohn-, bzw. Materialkostenerhöhungen während der Bauzeit ihre Gültigkeit.

- Eventuelle Stundenlohnarbeiten werden nur für außergewöhnliche Leistungen (z. B. zusätzliche Erschwernisse durch Umtrassierung) nach vorheriger Genehmigung durch die Bauleitung bzw. den Auftraggeber anerkannt.

- Alle Flurschäden, die während der Baumaßnahme außerhalb des Baustreifens entstehen, sind vom Verursacher zu tragen.

- Die Plätze für die Baustelleneinrichtungen sind vom Unternehmer selbst zu besorgen.

- Die Abrechnung hat nach den einzelnen Straßenzügen zu erfolgen. Laut Rohrbruch eingebauten Rohrlängen.

1.2 Wasserrohrverlegung von Muffendruckrohr GGG für Versorgungsleitungen

Die nachfolgend beschriebenen Leistungen sind zu berücksichtigen bzw. in den Einheitspreis der Verlegung einzukalkulieren:

- Vermessungsarbeiten dazu zählen u.a. Bestimmung der Leitungstrasse in Weg-, Grundstücken; Verlegung der Rohrleitung mit Gefälle; Herstellung der Gräben zum Einbau von ganzen Rohrleitungen/vorhandener Abwinklungen (Winkelformteile); Vermeidung/Reduzierung von Tiefpunkten durch variierende Grabentiefe; Bestandsaufnahme für Bestandsplan und Übergabe/Einarbeitung in GIS Systeme des AG
-
- Rohrleitungsverlegung mit Steckmuffenverbindung „System Tyton“ nach den jeweiligen DIN und DVGW-Vorschriften

- Alle erforderlichen Rohrschnitte

- Alle Materialien (Rohre, Formstücke, Armaturen und sonstiges Zubehör) werden, sofern nichts anderes bemerkt, vom Auftraggeber gestellt.

- Alle Materialien sind am vorbestimmten Lagerplatz aufzuladen, zur Verlegestelle zu transportieren und abzuladen. Nicht benötigtes Material ist zurückzutransportieren.

- Transportkosten für eine einfache Fahrt bis 25 km sind in die Einheitspreise einzukalkulieren.

- Den Einbau aller Formstücke, Armaturen und sonstigem Zubehör.

- Das Überziehen von Schutzmanschetten im Steckmuffenbereich von FZM-Rohren über die gesamte Verlegelänge.

- Kompletter Einbau von Armaturen und Entlüftungen, sowie die Anpassung von Einbaugarnituren an die örtlichen Gegebenheiten.

- Armaturen, Formstücke und Verbindungen werden beim Aufmessen des Rohrstranges übermessen. Bei Abzweigen erfolgt die Vergütung bis zum Schnittpunkt der Rohrachse.

- Das Umwickeln der Rohre mit bauseits gestellter PE-Folie vor dem Einbetonieren der Wasserleitung an den Knickpunkten,

- Über die Verlegearbeiten ist ein Rohrbuch zu führen, in dem  Rohrlänge, Verleger, usw. zu ersehen ist.

- Vorschriftsmäßige Prüfung und Inbetriebnahme der Leitung

- Durchführung der Druckprüfungen nach DIN 4279 Teil 1-9 und W 322. Desinfektion und Spülen sowie die erforderlichen Wasserproben nach der Trinkwasserverordnung 2001 sind  soweit nicht gesondert ausgewiesen, im Einheitspreis einzukalkulieren.

Vorzulegen sind:
- Schemaplan
- Rohrbuch
- Druckprotokoll
- Befund der Wasserproben

1.3 Wasserrohrverlegung PE-HD für Hausanschlussleitungen

Die nachfolgend beschriebenen Leistungen sind zu berücksichtigen bzw. in den Einheitspreis der Verlegung einzukalkulieren:

- Verlegung eines Hausanschlusses PE-HD nach den jeweils gültigen DIN und DVGW-Vorschriften, einschließlich den Anschluss an die Hauptleitung
  (Anschluss über Anbohrbrücke oder MMA).

- Alle erforderlichen Rohrschnitte.

- Den Einbau aller Formstücke, Armaturen und sonstigem Zubehör.

- Alle erforderlichen PE-Schweißverbindungsverfahren (Spiegelschweißen,  Muffenschweißen System Friatec oder Plasson)

- Einbau einer vom Auftraggeber gestellten Hauseinführung mit Hauptabsperrhahn. Die Lage der Hauseinführung wird vom Auftraggeber festgelegt.

- Alle Materialien (Rohre, Formstücke, Armaturen und sonstiges Zubehör) werden, sofern nichts anders betont, vom Auftraggeber bauseits gestellt.

- Alle Materialien sind am vorbestimmten Lagerplatz aufzuladen, zur Verlegestelle zu transportieren und abzuladen. Nicht benötigtes Material ist zurückzutransportieren.

- Transportkosten für eine einfache Fahrt bis 20 km, sind in die Einheitspreise einzukalkulieren.

- Kompletter Einbau von Armaturen.

- Armaturen, Formstücke und Verbindungen werden beim Aufmessen des Rohrstranges übermessen. Bei Abzweigen erfolgt die Vergütung bis zum Schnittpunkt der Rohrachse.

- Über die Verlegearbeiten ist ein Rohrbuch zu führen, in dem Rohrlänge, Schweißparameter, Verleger, usw. zu ersehen ist.

- Vorschriftsmäßige Prüfung und Inbetriebnahme der Hausanschlussleitung, sowie Verplomben der Hauptabsperreinrichtung. Die Inbetriebnahme ist  den Stadtwerke Buchen unverzüglich zu melden.

- Durchführung der Druckprüfungen nach DIN 4279 bzw. W322. Desinfektion und Spülen sind, soweit nicht gesondert ausgewiesen, im Einheitspreis einzukalkulieren. Die Druckprüfung ist eigenverantwortlich durchzuführen.

  Vorzulegen sind:
- Schemaplan
- Rohrbuch
- Schweißprotokoll
- Druckprotokoll

## Tief- und Rohrbau
Datum: 15.04.2026

### 1 Erneuerung Fallleitung Wagenschwend Tiefbau Hauptleitung

#### 1.1 Mutterboden

**1.1.1 Mutterboden der Bodenklasse 1, etwa 20 cm stark im Bereich der Leitungstrasse in Hand- oder Maschinenarbeit abtragen und getrennt vom übrigen Aushubmaterial lagern, nach Fertigstellung der Rohrgrabenverfüllung wieder einbauen und den ursprünglichen Zustand wieder herstellen.**
Menge: 2000,000 m3

#### 1.2 Grassamen

**1.2.1 Grassamen nach Fertigstellung der Mutterbodenfläche nach gärtnerischen Kenntnissen und örtlichen Verhältnissen einsäen, leicht abdecken und anwalzen.**
Menge: 1000,000 m2

#### 1.3 Bodenaushub für Gräben der Bodenklasse 3-5 zur Rohrverlegung (Gas/Wasser) Bodenaushub der Rohrgräben für eine Versorgungsleitung der Bodenklasse 3-5 in Maschinenarbeit ausheben, seitliche lagern und die Grabensohle nach Visierlinie sauber und ohne Unebenheiten mit senkrechter Wandung herstellen. An Engstellen den Bodenaushub laden, abtransportieren und später wieder heranbringen. Das seitlich gelagerte Aushubmaterial ist gleichmäßig in Lagen von 30 – 50 cm einzufüllen und maschinell setzungsfrei zu verdichten. Für die Verfüllung von Gräben und Arbeitsräumen wird grundsätzlich geeignetes steinfreies Aushubmaterial verwendet. Fremdmaterial kommt nur auf ausdrückliche Anweisung der BL zum Einbau.Das anfallenden Aushubmaterial muss aufbereitet und wieder eingebaut werden. Überschreitung der Grabentiefe wird nicht vergütet. Die Grabentiefe versteht sich von der Oberkante Gehweg, Straße oder anderen Oberflächen bis fertig hergestellte Grabensohle.

**1.3.6 Bodenaushub nach Pos. 01.03 mit dem Profil: 0,8m Breite; bis 1,60m Grabentiefe**
Menge: 590,000 m3

**1.3.8 Bodenaushub nach Pos. 01.03 mit dem Profil: 0,8m Breite; bis 2,00m Grabentiefe**
Menge: 500,000 m3

#### 1.4 Aufbereitung des Aushubmaterials zum Wiedereinbau

**1.4.1 Aufbereitung des Aushubmaterials zum Wiedereinbau**
Aufbereitung des Aushubmaterials zum Wiedereinbau

Planierte Fahrspur aus Aushubmaterial, Aufreissen und mittels Steinzerkleiner (z.B.: Stonebear) auf  Körnungsgröße <16 mm aufbereiten, ggf. sieben. Einbau als Rohrumhüllung der Wasserleitung bis 20 cm über Rohrscheitel, seitlich abgeschrägt. Einbau entsprechend den Aushubpositionen. Abrechnung nach örtlichem Aufmaß, jedoch nicht breiter als die Regelgrabenbreite.
Menge: 1090,000 m3

#### 1.5 Erdaushub für Such- und Montagegruben

**1.5.1 Erdaushub in Maschinen- oder Handarbeit für eventuelle Umlegungen versch. Versorgungsleitungen sowie Such- bzw. Montagegruben oder Bauwerke sowie Schweißgruben in Verschiedenen Tiefenlagen ausheben. Sonst wie Pos. 01.03**
Menge: 25,000 m3

#### 1.6 Erdaushub Handarbeit (nur nach Angabe der Bauleitung)

**1.6.1 Erdaushub in Handarbeit als Zulage**
Menge: 5,000 m3

#### 1.7 Erdaushub der Bodenklasse 6

**1.7.1 Erdaushub der Bodenklasse 6 (leicht lösbarer Fels) als Zulage.**
Menge: 20,000 m3

#### 1.8 Erdaushub der Bodenklasse 7

**1.8.1 Erdaushub der Bodenklasse 7 (schwer lösbarer Fels) als Zulage.**
Menge: 20,000 m3

#### 1.9 Kreuzungen

**1.9.1 kreuzen bestehender Ver- und Entsorgungsleitungen, wie Gas- Wasserleitungen, Erdkabel sowie Drainageleitungen im Kreuzungsbereich gegen Bruch absichern, nach der Rohrverlegung mit Kies und Rheinsand fachgerecht und setzungsfrei unterbauen. Kanalrohre werden nach Pos. 01.27 vergütet. Eventueller Mehraushub wird nach Pos. 4 vergütet. Die Vergütung der Kreuzungen wird unabhängig von der Leitungsanzahl auf eine Breite von 1,00 m festgelegt.**
Menge: 5,000 Stk

#### 1.10 Verbau von Rohrgräben

**1.10.1 Verbau der Rohrgräben nach DIN 4124 herstellen. Der Mehraufwand für Aushub, KFT sowie komplette Straßen- oder Gehwegwiederherstellung (Pos. oder ) und Umsprießungen für das Einbringen der Rohre sind in die Einheitspreise mit einzukalkulieren. Fallen aufgrund fehlenden Grabenverbaus Mehraufwendungen (z. B. Wartezeit) beim Auftraggeber an, so werden diese mit den Leistungen des Auftragsnehmers verrechnet.**
Menge: 800,000 m2

#### 1.11 Sicherung von Rohrgräben

#### 1.12 Zulagen zu Positionen 01.03 und 01.04 Aufbruch (incl. Schneiden, stemmen, brechen usw.) von teerhaltigen Oberflächen. Das anfallende teerhaltige Aufbruchmaterial ist vom Auftragnehmer umweltgerecht auf eine geeignete Deponie zu entsorgen.

**1.12.1 bis 0,15 m Stärke**
Menge: 5,000 m2

#### 1.13 Zulagen zu Positionen 01.03 und 01.04 Aufbruch (incl. Schneiden, stemmen, brechen usw.) von bituminösen Oberflächen. Das anfallende bituminöse Aufbruchmaterial ist vom Auftragnehmer umweltgerecht auf eine geeignete Deponie zu entsorgen.

**1.13.1 bis 0,20 m Stärke**
Menge: 5,000 m2

#### 1.14 Liefern und einbauen von Sand für Leitungsauflage und Abdeckung (Gas/Wasser) ; vereinzelte Stellen z.B. an Abgängen für Hausanschlüsse oder bei Einbau von Bögen etc. Grundsätzlich erfolgt die Rohrbettung mit aufbereitetem anstehenden Boden.

**1.14.1 Zu verwenden ist Main / Rheinquarzsand 2 mm, die eingebaute Menge ist durch Lieferschein nachzuweisen Sandbett: 0,10 m stark als Ausgleichsschicht zur satten Auflage der Leitungen vor der Verlegung. Rohrabdeckung: Die Rohre sind so abzudecken, dass sie noch eine Überdeckung von 0,20 m erhalten. Der Sand ist nach dem Verlegen der Rohre einzubringen und entsprechend dem Rohrleitungsgefälle zu planieren und zu verdichten, sodass die Überdeckungshöhe jederzeit messbar ist.**
Menge: 20,000 m3

#### 1.15 Rohrgrabenverfüllung mit KFT Körnung 0/32

**1.15.1 KFT 0/32 ohne bindige Anteile zur Auffüllung der Rohrgräben und Baugruben frei Baustelle liefern**
KFT 0/32 ohne bindige Anteile zur Auffüllung der Rohrgräben und Baugruben frei Baustelle liefern, in Lagen von 30 – 50 cm einbauen und setzungsfrei verdichten. Vergütung erfolgt in verdichtetem Zustand. Verdrängter Boden ist eine vom Unternehmer bereitzustellende Kippe abzufahren. Einbauhöhe des jeweiligen Austauschmaterials ist mit dem Auftraggeber (Bauleiter) bzw. nach Vorschrift der ZTVA-StB 89 abzuklären. Sämtliche Verfüllarbeiten sind
sind in einem 100% ig verdichteten und setzungsfreien Zustand auszuführen.
Die eingebaute Menge ist durch Lieferschein nachzuweisen.
Menge: 10,000 m3

#### 1.16 Instandsetzen von bituminösen Oberflächen Bei der Wiederherstellung von Aufgrabungen im Fahrbahnbereich sind nach dem Verfüllen bis zur Unterkante gebundener Tragschichten die Aufbruchkanten beidseitig 15 cm geradlinig und senkrecht zurückzunehmen, um die Randstreifen der ungebundenen Tragschicht nachzuverdichten. Die herzurichtenden Kanten der gebundenen Tragschicht und Decke sind mit einem Schneidgerät (Pos. 01.15) herzustellen. Der Belag ist an Straßenkappen, Schachtabdeckungen oder dgl. höhengleich und fachgerecht anzugleichen. Vor Einbau der Deckschicht ist die Tragschicht zu säubern und mit Haftkleber vorzuspritzen. Die An- schlußkanten an bestehende Deckschichten sind anzuwärmen. Im Fahrbahnbereich ist für eine einwandfreie Abdichtung der Stoßfugen ein bituminöses Fugenband einzubauen (Pos. 01.16).

**1.16.1 Aufbringen einer bituminösen Tragschicht für Fahrbahnbereiche, bis 12 cm stark - Körnung 0/16 mm**
Menge: 5,000 m2

**1.16.4 Aufbringen einer bituminösen Deckschicht im Fahrbahn- und Gehwegbereich, in der Regel 4 cm stark - Körnung 0/5 mm**
Menge: 5,000 m2

#### 1.17 Bituminöse Tragdeckschichten mit Fugenschneidgerät scharfkantig und geradlinig durchsägen.

**1.17.1 bis 5 cm Stärke**
Menge: 10,000 m

**1.17.2 bis 20 cm Stärke**
Menge: 5,000 m

#### 1.18 Bituminöses Fugen-Band liefern und genau nach den Vorschriften des Herstellers zwischen dem vorhandenen AFB-Belag und der neuen AFB-Decke fachgerecht einbauen.

**1.18.1 Bituminöses Fugen-Band liefern und genau nach den Vorschriften des Herstellers zwischen dem vorhandenen AFB-Belag und der neuen AFB-Decke fachgerecht einbauen.**
Menge: 15,000 m

#### 1.19 Einbau Straßenkappen

**1.19.1 Setzungsfreier Einbau von bauseits gelieferten höhenverstellbaren Straßenschieberkappen und Hydrantenkappen inklusive Unterlegplatte, bündig Oberkante Straße oder Gehweg im Bitumenbelag.**
Menge: 4,000 Stk

**1.19.2 Setzungsfreier Einbau bauseits gelieferter höhenverstellbarer Straßenschieberkappen (Hausanschluss) inklusive Unterlegplatte bündig Oberkante Straße oder Gehweg im Bitumenbelag.**
Menge: 4,000 Stk

#### 1.20 Aufnehmen und Wiederverlegen von Pflasterdecken und Plattenbelägen Vorhandenes Pflaster oder Plattenbelag ist aufzunehmen und - sofern unbeschädigt - zu säubern und seitlich zu lagern. Betonunterbauten werden mit der Pos. 01.07.0001 vergütet. Die Wiederherstellung bei Verlegung ohne Zementgemischen beginnt ab Oberkante Schottertragschicht (20 cm Fahrbahn-/15 cm Gewegbereich) und beinhaltet das ca. 3 - 5 cm starke Pflasterbett aus Hartsteinsplitt und das Wiederverlegen des vorher aufgenommenen und seitlich gelagerten Pflasters oder Plattenbelags. Anschließend sind die Verlegefugen mit Hartsteinmehl auszukehren und - falls erforderlich - abzurütteln. Fehlendes oder gebrochenes Pflastermaterial aus aufgenommener Fläche wird nicht vergütet. Bei Wiederherstellung von Pflaster in Mörtel mit Betonunterbau beginnt der Unterbau ab Oberkante Frostschutzschicht oder Füllboden mit einer 15 cm starken Betonschicht. Fehlendes oder gebrochenes Pflastermaterial wird gesondert vergütet.

**1.20.4 neues Pflaster (Betonplaster) liefern frei Baustelle und in Hartsteinsplittbett verlegen.**
Menge: 5,000 m2

#### 1.21 Aufnehmen und Wiedereinsetzen von Rand- oder Kantensteinen einschließlich Rückenstützen und Fundament. Die Bordsteine (Kantensteine) sind auf einem 12 cm (8 cm) starken und ca. 40 cm (25 cm) breiten Betonfundament B 15 und einer Rückenstütze 10/25 neu zu versetzen

#### 1.22 Herstellen, Vorhalten und Abbauen von Verkehrshilfsbrücken gemäß UVV. Nur auf Anordnung des Auftraggebers. Die Verkehrshilfsbrücken sind für Fußgänger und Fahrzeuge im Bereich von Gehwegen, Straßen und Grundstücken unfallsicher herzustellen inklusive umsetzen und umbauen, sowie Unterhaltung (Be- leuchtung, Beschilderung, Geländer usw.)

**1.22.1 Behelfsmäßige Fußgängerbrücken über Leitungsgräben**
Menge: 1,000 Stk

**1.22.2 Überfahrtmöglichkeiten für PKW-Verkehr bis 5 t im Straßenbereich, Gehwegen oder Grundstückseinfahrten.**
Menge: 1,000 Stk

**1.22.3 Überfahrtmöglichkeiten für Schwerlastverkehr bis 30 t im Straßen- bereich, Gehwegen oder Grundstückseinfahrten.**
Überfahrtmöglichkeiten für Schwerlastverkehr bis 30 t im Straßenbereich, Gehwegen oder Grundstückseinfahrten.
Menge: 1,000 Stk

#### 1.23 Baustellensicherung

#### 1.24 Durchpressung mit Bodendurchschlagsrakete Straßen, Gehwegs- und Dammdurchquerungen sind mit einer Bodendurchschlagsrakete horizontal zu durchpressen. Gleichzeitig ist ein bauseits gestelltes Schutzrohr aus Stahl oder PVC einzuziehen. Die Herstellung der erforderlichen Start- und Zielgrube ist nach den Tiefbaupositionen 01.04.0001,01.05.0001 01.06.0001 bzw.01.07.0001 abzurechnen. Den Durchpressungen ist die Bodenklasse 3 - 5 zugrunde zu legen. Die Kosten der Baustelleneinrichtung und Gerätevorhaltung sind in den Preis mit einzurechnen. Abzurechnen sind nur brauchbare Durchpressungen. Erfolgt die Lieferung der PVC-Schutzrohre durch den Auftragnehmer, so wird entsprechend eine Zulage nach Pos. 01.22.0003 oder Pos. 01.22.0004 gewährt (die Bereitstellung der Schutzrohre wird dem AN vor Baubeginn durch den Bauleiter mitgeteilt).

#### 1.25 Sichern von wiederverwendbaren Leitungen im Beilauf des Gas-, Wasser- und Kabelgrabens. Bestehende Gas- u. Wasserleitungen, sowie Kanal- und Drainageleitungen sind im Aushubbereich gegen Bruch abzusichern und anschließend mit Sand einzubetten. Kabel sind aufzunehmen, außerhalb des Arbeitsbereiches seitlich zu lagern und später wieder in ihrer bisherigen Höhe zu verlegen.Versorgungskabel der Stadtwerke werden in die neu hergestellte Sandumbettung mit verlegt. Fernmeldekabel der TELEKOM werden in eine Sandumbettung von ca. 13 cm eingelegt

**1.25.1 Kabel bis 30 mm Durchmesser**
Menge: 280,000 m

**1.25.2 Kabel von 30 - 60 mm Durchmesser**
Menge: 280,000 m

**1.25.3 Kabel über 60 mm Durchmesser**
Menge: 280,000 m

#### 1.26 Arbeiten für Mauerdurchführungen Durchbrüche an Außenwänden aus Beton, Bruchsteinmauerwerk oder ähnlichen Baumaterialien herstellen und nach Leitungseinführung wasserdicht verschließen.

**1.26.10 Durchführung lichte Weite bis 200 mm, sonst wie Pos. 01.25.0002**
Menge: 1,000 Stk

**1.26.11 Zulage zu Pos. 01.25.0010 und 01.25.0011 für angefangene 15 cm Überstärke**
Menge: 1,000 Stk

#### 1.27 Arbeiten für Bodendurchführungen Herstellen einer Bodendurchführung und nach Leitungseinführung wasserdicht verschließen.

#### 1.28 Verlegen von PVC-Kabelschutzrohr 50 - 150 mm Durchmesser Das Kabelschutzrohr ist von den Lagerplätzen der Stadtwerke zur Baustelle zu transportieren. Verlegen des PVC-Rohres nach Angaben der Bauleitung einschl. Verschließen der beiden Enden.

#### 1.29 Auslegen von Trassenwarnband

**1.29.1 Das bauseits gestellte Trassenwarnband ist in einer Tiefe von**
Das bauseits gestellte  Trassenwarnband ist in einer Tiefe von ca. 30 cm ab Oberkante Graben auszulegen.
Menge: 840,000 m

#### 1.30 Kanalisationsarbeiten Für eventuelle Umlegungen von Entsorgungsleitungen im Aushubbereich frei Verwendungsstelle. Nicht aufgeführte Formstücke werden entsprechend Selbstkostennachweis vergütet. Verlegearbeiten dieser Formstücke werden nach Pos. 01.28.0001 - 01.28.0015 entsprechend Nachweis vergütet.

*Hinweis: PVC-Kanalrohre mit Zubehör, Durchmesser 100 - 200 mm, nach den örtlich gegebenen Verhältnissen mit Gefälle fachgerecht verlegen. Diese Position kommt zur Ausführung, wenn wegen der Rohrmontage Abwasserleitungen umgebaut werden müssen.*

**1.30.1 bis DN 100 mm**
Menge: 1,000 m

**1.30.2 bis DN 150 mm**
Menge: 1,000 m

*Hinweis: PVC-Abzweigrohre mit Zubehör, Durchmesser 100 - 200 mm, mit verschiedenen Abgangdimensionen, komplett einbauen,*

**1.30.4 bis DN 100 mm**
Menge: 1,000 Stk

**1.30.5 bis DN 150 mm**
Menge: 1,000 Stk

*Hinweis: PVC-Doppelmuffe mit Zubehör, Durchmesser DN 100 mm komplett einbauen.*

**1.30.7 bis DN 100 mm**
Menge: 1,000 Stk

**1.30.8 bis DN 150 mm**
Menge: 1,000 Stk

*Hinweis: PVC-Kanalrohrbögen 15° - 90°, Durchmesser DN 100 mm, komplett einbauen.*

**1.30.10 bis DN 100 mm**
Menge: 1,000 Stk

**1.30.11 bis DN 150 mm**
Menge: 1,000 Stk

*Hinweis: PVC-Kanalrohrübergangsstück TON PVC, Durchmesser DN 100 - 200 mm komplett und wasserdicht einbauen.*

**1.30.13 bis DN 100 mm**
Menge: 1,000 Stk

**1.30.14 bis DN 150 mm**
Menge: 1,000 Stk

#### 1.31 Verlegen von DSL Bündel- und Mikrorohr. Das DSL Rohr ist von den Lagerplätzen der Stadtwerke zur Baustelle zu transportieren. Verlegen des DSL Rohres nach Angaben der Bauleitung einschl. Verschließen der beiden Enden.

#### 1.32 Lastplattendruckversuche durch staatlich anerkannten Gutachter zur Prüfung der vorgeschriebenen Verdichtung nach ZTVE ausführen

#### 1.33 Materiallieferungen frei Baustelle:

**1.33.1 Sand (Mainsand/Rheinsand) 0/2 mm**
Menge: 1,000 t

**1.33.2 Beton (C16/20)**
Menge: 1,000 m3

**1.33.3 Filterkies**
Menge: 1,000 t

**1.33.4 Brechsandkorngemisch**
Menge: 1,000 t

**1.33.5 Mineralbeton**
Menge: 1,000 t

**1.33.6 Mineralgemisch II**
Menge: 1,000 t

**1.33.7 Frostschutz-Filterschotter (FFS)**
Menge: 1,000 t

#### 1.34 Stundenlohnarbeiten und Leistungen mit Spezialgeräten. Stundenlohnarbeiten dürfen nur nach Genehmigung der Bauleitung ausgeführt werden. Sie sind durch Regieberichte nachzuweisen. An- und Abtransport von Hilfsgerät wird nicht vergütet.

**1.34.1 Vorarbeiter**
Menge: 5,000 h

**1.34.2 Facharbeiter**
Menge: 10,000 h

**1.34.3 Hilfsarbeiter**
Menge: 5,000 h

**1.34.4 Minibagger mit Bedienung**
Menge: 1,000 h

**1.34.5 Radbagger mit Bedienung**
Menge: 1,000 h

**1.34.6 Meißelbagger mit Bedienung**
Menge: 1,000 h

**1.34.7 Kettenbagger mit Bedienung**
Menge: 1,000 h

**1.34.8 Radlader mit Bedienung**
Menge: 1,000 h

**1.34.9 Kleintransporter mit Bedienung**
Menge: 1,000 h

**1.34.10 LKW bis 3,5 t Nutzlast mit Bedienung**
Menge: 1,000 h

**1.34.11 LKW bis 5 t Nutzlast mit Bedienung**
Menge: 1,000 h

**1.34.12 LKW über 5 t Nutzlast mit Bedienung**
Menge: 1,000 h

**1.34.13 LKW über 5 t Nutzlast mit Thermofass mit Bedienung**
Menge: 1,000 h

**1.34.14 Druckluftkompressor mit Bedienung**
Menge: 10,000 h

**1.34.15 Wassermotorpumpe einschl. Auf- und Abbau und Wasserableitung**
Menge: 1,000 h

**1.34.16 Stampfgerät mit Bedienung**
Menge: 1,000 h

**1.34.17 Ramme 100 kg mit Bedienung**
Menge: 1,000 h

**1.34.18 Gehwegwalze mit Bedienung**
Menge: 1,000 h

**1.34.19 Fugenschneidgerät mit Bedienung**
Menge: 1,000 h

**1.34.20 Bohrhammer (HILTI) mit Bedienung**
Menge: 1,000 h

#### 1.35 Rohrvortriebsarbeiten im Spülbohrverfahren

**1.35.1 Rohrvortrieb HDD steuerbar unbemannt Druckrohr beigestellt PE100-RC Schutzrohr DA 355 SDR11 Heizelementstumpfschweißen**
Rohrvortrieb im Horizontalspülbohrverfahren (HDD) nach Technischen Richtlinien des DCA, DVGW GW 321/DVGW GW 304, in steuerbaren Verfahren, unbemannt, Druckrohr vom AG beigestellt, aus PE 100-RC (mit Schutzeigenschaften) DIN 8074 und DIN 8075 ohne Schutzmantel, als Schutzrohr, DA 355, SDR 11, Baulängen von 12 m, in geraden Längen, mit glatten Enden, Rohrverbindung durch Heizelementstumpfschweißen, Schweißverbindung wird gesondert vergütet, in gerader und gekrümmter Gradiente, Ausführung gemäß Zeichnung,
Zeichnungs-Nr Tiefenprofil Spülbohren.
Menge: 36,000 m

**1.35.3 Rohrvortrieb in Bodenklasse 6 (leicht lösbarer Fels) als Zulage.**
Menge: 18,000 m

**1.35.4 Rohrvortrieb in Bodenklasse 7 (schwer lösbarer Fels) als Zulage.**
Menge: 18,000 m

### 2 Verlegen von Wasserleitungen

#### 2.1 Muffendruckrohr aus duktilem Gusseisen nach DIN 28600 / 28610, Klasse 10 mit Zementmörtelauskleidung (ZMI) nach DVGW Arbeitsblatt W342 und DIN 2614. Rohraußenschutz: Zinküberzug mit bituminöser Deckschicht nach DIN 30674 T4. Die Muffendruckrohre werden bauseits gestellt und sind auf dem vorbereiteten Sandbett in jeder Tiefenlage unter Berücksichtigung jeder Verbauart des Rohrgrabens zu verlegen. Sämtliche Rohre sind mit Steckmuffenverbindungen "System Tyton" nach DIN 26603 zu verlegen (Rohrlänge 6m). Formstücke und Armaturen sind mit einzukalkulieren.

**2.1.4 DN 200**
Menge: 24,000 m

#### 2.2 Anbindung an bestehende GGG-Wasserleitung incl. aller Vorkehrungen wie, Wasser abstellen, Rohrtrennungen und eventuelles Abpumpen von Wasser

**2.2.2 DN 100**
Menge: 1,000 Stk

**2.2.4 DN 150**
Menge: 1,000 Stk

**2.2.5 DN 200**
Menge: 1,000 Stk

#### 2.3 Muffendruckrohr aus duktilem Gusseisen nach DIN 28600 / 28610, Klasse 10 mit Zementmörtelauskleidung (ZMI) nach DVGW Arbeitsblatt W 342 und DIN 2614. Rohraussenschutz: Zementmörtelumhüllung (FZM) DIN 30674 T2. Die Muffendruckrohre werden bauseits gestellt und sind auf dem vorbereiteten Bett in jeder Tiefenlage unter Berücksichtigung jeder Verbauart des Rohrgrabens zu verlegen. Sämtliche Rohre sind mit Steckmuffenverbindungen "System Tyton" nach DIN26603 zu verlegen (Rohrlänge 6m). Formstücke und Armaturen, sowie das Einbauen von ZM - Schutzmannschetten/Schrumpfmuffen im Muffenbereich sind mit einzukalkulieren.

**2.3.5 DN 200**
Menge: 810,000 Stk

#### 2.4 Anbindung an bestehende GGG-Wasserleitung incl. aller Vorkehrungen wie, Wasser abstellen, Entfernen der Schutzumhüllung FZM Rohrtrennungen und eventuelles Abpumpen von Wasser.

**2.4.2 DN 100**
Menge: 1,000 Stk

**2.4.4 DN 150**
Menge: 1,000 Stk

**2.4.5 DN 200**
Menge: 1,000 Stk

#### 2.5 Anbindung an bestehende PVC-Wasserleitung incl. aller Vorkehrungen wie, Wasser abstellen, Rohrtrennungen und eventuelles Abpumpen von Wasser

**2.5.5 DN 200**
Menge: 1,000 Stk

#### 2.6 Anbindung an bestehende AZ-Wasserleitung trennen, verschließen (je 2 mal) und Entsorgung des ausgebauten Materials (ca. 1,00 m) incl. aller Vorkehrungen wie, Wasser abstellen, Entfernen der Schutzumhüllung Rohrtrennungen und eventuelles Abpumpen von Wasser. Ein Entsorgungsnachweis (z.B. Lieferschein,...) ist zu liefern.

#### 2.7 PE-HD Rohr als Stangenware (a12 m) oder Ringbundware (a 100 m) für Wasser, bauseits gestellt, verschweißen und in jeder Tiefenlage unter Berücksichtigung jeder Verbauart auf das vorhandene Sandbett verlegen. Maximaler Betriebsdruck 10 bar. Alle Schweißverbindungen für die Hauptleitung sind, sofern möglich, mittels Spiegelschweißtechnik zu verschweißen. Sonstige Rohr- und Schlauchverbindungen sind mit Muffenschweißverbindungen (System Friatec oder Plasson) herzustellen.

#### 2.8 Anbindung an bestehende PE- Wasserversorgungsleitung (Versorgungsdruck bis 16 bar) incl. aller Vorkehrungen zur Wasserabsperrung wie Blasensetzarmaturen, Fittings und eventuell erforderlicher Stickstoffspülung.

#### 2.9 Umwickeln von Rohrformstücken mit plastischer Mehrschichtenkorrosionsschutzbinde. Alle Formstücke die sich bei zementmörtelumhüllten Rohren nicht komplett mit einer Schutzmanschette umhüllen lassen, sind mit einer plastischen Mehrschichtenkorrosionsschutzbinde zu umwickeln. Die Schutzbinde wird bauseits gestellt.

#### 2.10 Einbauen von Rillenschellen zur Schubsicherung von Muffendruckrohren und Rohrformstücken.

**2.10.5 DN 200**
Menge: 4,000 Stk

#### 2.11 Einbauen von Tyton-Sit-plus Dichtungen zur Schubsicherung von Muffendruckrohren und Rohrformstücken.

**2.11.5 DN 200**
Menge: 120,000 Stk

#### 2.12 Einziehen von PE- Rohren in ein PE 100 RC Schutzrohr DA 355; SDR 11

**2.12.1 DA 250**
Druckrohr vom AG beigestellt, aus PE 100-RC (mit Schutzeigenschaften) DIN 8074 und DIN 8075 ohne Schutzmantel, für Trinkwasser, DA 250, SDR 11, Baulängen von 12 m, in geraden Längen, mit glatten Enden, Verlegung DVGW GW 320-1, Relining mit Ringraum, Rohrverbindung durch Heizelementstumpfschweißen, Schweißverbindung wird gesondert vergütet.

Die Leitungsenden sind mit einer Manschette zu verschließen. Alle Materialien werden bauseits gestellt.
Menge: 36,000 m

#### 2.13 Verschweißen von PE-Rohren mittels Spiegelschweißverfahren Die PE-100-RC Leitungen, SDR 11 sind im Spiegelschweißverfahren zu Verschweißen die Rohrlänge beträgt 12m

**2.13.1 DA 250**
Menge: 3,000 Stk

**2.13.2 DA 355**
Menge: 3,000 Stk

#### 2.14 Verschweißen von PE-Rohren mittels Heizwendel- Muffenschweißen Die PE-100-RC Leitungen, SDR 11 sind mit Heizwendelmuffen zu Verschweißen die Rohrlänge beträgt 12m, alle zu verbauenden Materialien werden bauseits gestellt

#### 2.15 Einziehen von GGG- Rohren in Schutzrohr DN 1000 mit Gleitkufen. Gleichzeitig ist ein PVC-Kabelschutzrohr DN 125 mit einzuziehen. Das Kabelschutzrohr ist auf dem GGG- Rohr mit Kabelbinder zufixieren. Die Leitungsenden sind mit einer Manschette zu verschließen. Alle Materialien werden bauseits gestellt.

#### 2.16 Einziehen eines HDPE - 100 Medienrohr in das Schutzrohr (Pos. 2.2.12.1) inkl. aller erforderlichen Schweißfittings (System Friatek) zur Anbindung an die neu verlegten GGG- Leitungen. Die Verschweißung der HDPE Rohre (Stangenware a 12 m) erfolgt im Spiegelschweißverfahren. Alle Materiallieferungen erfolgen durch den AG.

#### 2.17 Einbau eines Be- und Entlüfters DN 80 und Anschluss einer Entleerleitung (1"). Der Be- und Entlüfter ist ist mit einer Schottersickerpackung von ca. 1 m³ zu umgeben und in ein Gewebeflies einzupacken. Die Armaturenteile werden bauseits gestellt.

#### 2.18 Sicherheit- und Gesundheitsschutz Bemerkung: Für die ausgeschriebenen Tiefbauarbeiten Sicherheit- und Gesundheitsschutz entspr. Baustellenverordnung Mindestqualifikation: Abschluss als Bauingenieur, Architekt oder in einer ähnlichen Fachrichtung, 5 Jahre Berufserfahrung, davon 3 Jahre als Bauleiter, örtlicher Bauüberwacher (§ 57 HOAI), Oberbauleiter oder in vergleichbarer Aufgabe auf Baustelle und 2 Jahre als Objektplaner. Nachweis einer staatlich anerkannten Ausbildung als Fachkraft für Arbeitssicherheit nach VBG, Lehrgänge, zusätzlich (staatlich anerkannt) Modulausbildung neben der Praxis im Bereich Umweltschutz (Abfall, Entsorgung von Altlasten, Gefahrstoffe am Bau usw.) sowie Nachweis der Ausbildung z. B. Lehrgänge als Koordinator für Sicherheits- und Gesundheitsschutz mit Anerkennung durch Gewerbeaufsicht, staatliche Aufsichtsbehörden. Koordinator während der Planung und Ausführung: - Einbindung von Sicherheit und Gesundheitsschutz in das Organisations- und Führungskonzept zur Bauausführung. - Entwickeln von Maßnahmen zum Schutz vor Gefährdungen bei der Zusammenarbeit mit mehrere Auftragnehmer. - Entwicklung von Maßnahmen zur gemeinsamen Nutzung sicherheitstechnischer Einrichtungen sowie von Einrichtungen für den Gesundheitsschutz. - Einordnen von Sicherheit und Gesundheitsschutz in das Konzept für spätere Arbeiten. - Berücksichtigung der allgemeinen Grundsätze des Arbeitsschutzgesetz bei der Planung, Aufzeigen von Möglichkeiten zur Vermeidung von Sicherheits- und Gesundheitsrisiken. - Sicherheits- und Gesundheitsschutzplan (SiGe-Plan) aufstellen und mit AG abstimmen. - Feststellen sicherheits- und gesundheitsschutzrelevanter Wechselwirkungen zwischen Arbeiten auf der Baustelle und anderen betrieblichen Tätigkeiten oder Einflüssen auf oder in der Nähe der Baustelle. - Mitwirken bei der Planung der Baustelleneinrichtung. - Beraten bei der Planung bleibender sicherheitstechnischer Einrichtungen für spätere Wartung und Instandsetzung und Zusammenstellen der Unterlagen mit den erforderlichen Angaben für die sichere und gesundheitsgerechte Durchführung späterer Arbeiten. - Hinwirken auf das Berücksichtigen von Sicherheits- und Gessundheitsschutzmaßnahmen in Ausschreibungen und Vergabeunterlagen, Mitwirken bei der Prüfung der Angebote. - Beratung bei der Terminplanung, insbesondere der Bauausführungszeiten, um Gefahren die durch ein zeitliches Nebeneinander hervorgerufen werden können, zu vermeiden. - Mitwirken beim Erstellen der Vorankündigung und deren Übermittlung an die zuständige Behörde (Gewerbeaufsichtsamt/Amt für Arbeitsschutz) - Organisieren und Koordinieren der Zusammenarbeit der bauausführenden Unternehmen hinsichtlich Sicherheit und Gesundheitsschutz im Bauablauf sowie der Anwendung der allgemeinen Grundsätze des Arbeitsschutzgesetz. - Überprüfen der Einhaltung der Sicherheits- und GEsundheitsschutzmaßnahmen bei der Zusammenarbeit der bauausführenden Unternehmen. - Sicherheits- und Gesundheitsschutzplan fortgeschrieben und anpassen der Unterlagen für spätere Arbeiten an der baulichen Anlage. - Aushändigen und Anpassen der Vorankündigung. - Sicherheits- und Gesundheitsschutzplan bekannt machen, überwachen der Einhaltung von Arbeitsschutzmaßnahmen, der Baustellenordnung und des Baustelleneinrichtungsplanes durch die beteiligten Unternehmer zur Vermeidung gegenseitiger Gefährdungen. - Information und Vorbesprechung mit allen Auftragnehmern (einschl. Nachunternehmern) mit eingehender Erläuterung der Maßnahmen für Sicherheit und Gesundheitsschutz. - Berücksichtigung der für die Sicherheit und den Gesundheitsschutz relevanter Wechselwirkungen zwischen Arbeiten auf der Baustelle, anderen betrieblichen Tätigkeiten und Einflüssen auf oder in der Nähe der Baustelle. Absicherung der Baustelle prüfen zur Vermeidung gegenseitiger Gefährdungen. - Fortführung und Fertigstellung der Unterlage mit den erforderlichen Angaben für die sichere und gesundheitsgerechte Durchführung späterer Arbeiten. - Organisation und Durchführung von Sicherheitsbesprechungen und Auswerten der Ergebnisse. Der Auftraggeber behält sich vor diese Leistungen selbst zu übernehmen, sollte diese Leistungen nicht vergeben werden, berechtigt das nicht zu Mehrforderung.

**2.18.1 SiGe-Plan**
SiGe-Plan aufstellen und nach Anforderung fortschreiben
Menge: 1,000 psch

**2.18.2 Sicherheitskoordinator**
Sicherheitskoordinator während der gesamten Bauzeit für sämtliche Leistungen und Gewerke.
Menge: 1,000 psch
